# Tuyauterie de distribution d'eau, pour circuit primaire de systèmes solaires thermiques

- Propriété du fichier: CYPE Ingenieros S.A.
- Format: FIEBDC-3/2016
- Logiciel: Générateur de prix de la construction. CYPE Ingenieros, S.A.
- Date: 15/04/2024
- Zone géographique: Sénégal
- Devise: XOF
- Coûts indirects: 3 %
- Frais généraux: 13 %
- Bénéfice: 6 %
- TVA: 18 %

## T Équipements techniques

### TC ECS et chauffage

#### TCE Systèmes de conduction d'eau

**TCE050** m Tuyauterie de distribution d'eau, pour circuit primaire de systèmes solaires thermiques.
Tuyau de distribution de mélange d'eau et d'antigel pour circuit primaire de systèmes solaires thermiques formée de tube en cuivre rigide avec paroi de 1 mm d'épaisseur et 13/15 mm de diamètre, placé superficiellement dans l'intérieur du bâtiment, avec isolation par coquille flexible en mousse élastomérique. Comprend le matériau auxiliaire pour le montage et la fixation à l'ouvrage, les accessoires et les pièces spéciales.
Inclut: Implantation. Mise en place et fixation des tuyauteries, des accessoires et des pièces spéciales. Mise en place de l'isolant.
Critère pour le métré: Longueur mesurée selon documentation graphique du Projet.
Critère pour le mémoire: On mesurera la longueur réellement exécutée selon les spécifications du Projet.

| Code | U | Désignation | Quantité | Prix | Montant |
|---|---|---|---|---|---|
| mt37tca400b | U | Matériau auxiliaire pour montage et fixation à l'ouvrage des tuyaux en cuivre rigide, de 13/15 mm de diamètre. (matériau) | 1 | 211 | 211.000 |
| mt37tca010be | m | Tube en cuivre rigide avec paroi de 1 mm d'épaisseur et 13/15 mm de diamètre, selon NF EN 1057, avec le prix augmenté de 20% pour cause d'accessoires et pièces spéciales. (matériau) | 1 | 5064.06 | 5064.060 |
| mt17coe050bc | m | Coquille de mousse élastomérique, de 16 mm de diamètre intérieur et 22,0 mm d'épaisseur mm d'épaisseur, à base de caoutchouc synthétique flexible, de structure cellulaire fermée. (matériau) | 1 | 5953.6 | 5953.600 |
| mt17coe110 | l | Adhésif pour coquille élastomérique. (matériau) | 0.025 | 16644.5 | 416.113 |
| mo004 | h | Compagnon professionnel III/CP2 chauffagiste. (main-d'œuvre) | 0.286 | 1700.48 | 486.337 |
| mo103 | h | Ouvrier professionnel II/OP chauffagiste. (main-d'œuvre) | 0.286 | 971.13 | 277.743 |
| % | % | Frais de chantier des unités d'ouvrage | 2 % | 12408.853 | 248.177 |
|  |  | Coûts directs |  |  | 12657.030 |

Déchets:
- pose: mt37tca010be; facteur de déchet 0.042459
- pose: mt17coe050bc; facteur de déchet 0.0675535

## Ressources

**mt37tca010be** m Tube en cuivre rigide avec paroi de 1 mm d'épaisseur et 13/15 mm de diamètre
Données techniques: Coût énergétique 14.375 MJ; Émission de CO2 0.277 kg; Code CED 17 04 01; Masse de l'élément 0.39 kg; Volume 0.00026 m3

**mt17coe050bc** m Coquille de mousse élastomérique
Données techniques: Coût énergétique 3.138 MJ; Émission de CO2 0.138 kg; Code CED 17 02 03; Masse de l'élément 0.0327 kg; Volume 0.000054 m3
Déchets:
- emballage: re170203 Plastique. (composant de déchet); quantité 0.002 kg; Code CED 17 02 03; Masse de l'élément 1 kg; Volume 0.001667 m3
