# Vanne d'équilibrage

- Propriété du fichier: CYPE Ingenieros S.A.
- Format: FIEBDC-3/2016
- Logiciel: Générateur de prix de la construction. CYPE Ingenieros, S.A.
- Date: 15/04/2024
- Zone géographique: Sénégal
- Devise: XOF
- Coûts indirects: 3 %
- Frais généraux: 13 %
- Bénéfice: 6 %
- TVA: 18 %

## T Équipements techniques

### TC ECS et chauffage

#### TCE Systèmes de conduction d'eau

**TCE370** U Vanne d'équilibrage.
Vanne d'équilibrage statique, champ de régulation de 0,1 à 4,47 m³/h, avec corps en bronze, prises pour mesure de pression, volant à 40 positions de réglage, vanne de purge, connexions vissées femelle de 1/2" de diamètre et température maximale de 110°C.
Inclut: Implantation. Mise en place. Connexion. Contrôle de son bon fonctionnement.
Critère pour le métré: Nombre d'unités prévues, selon documentation graphique du Projet.
Critère pour le mémoire: On mesurera le nombre d'unités réellement exécutées selon les spécifications du Projet.

| Code | U | Désignation | Quantité | Prix | Montant |
|---|---|---|---|---|---|
| mt38sth116aa | U | Vanne d'équilibrage statique, champ de régulation de 0,1 à 4,47 m³/h, avec corps en bronze, prises pour mesure de pression, volant à 40 positions de réglage, vanne de purge, connexions vissées femelle de 1/2" de diamètre et température maximale de 110°C. (matériau) | 1 | 46958.8 | 46958.800 |
| mt38www012 | U | Produits complémentaires pour installation de chauffage et d'E.C.S. (matériau) | 0.05 | 1838.61 | 91.931 |
| mo004 | h | Compagnon professionnel III/CP2 chauffagiste. (main-d'œuvre) | 0.52 | 1700.48 | 884.250 |
| % | % | Frais de chantier des unités d'ouvrage | 2 % | 47934.981 | 958.700 |
|  |  | Coûts directs |  |  | 48893.681 |

## Ressources

**mt38sth116aa** U Vanne d'équilibrage statique
Données techniques: Coût énergétique 0.039 MJ; Émission de CO2 0.061 kg
Déchets:
- emballage: re150101 Emballages en papier et en carton. (composant de déchet); quantité 0.072 kg; Code CED 15 01 01; Masse de l'élément 1 kg; Volume 0.001333 m3
