# Chaudière à gaz, domestique, conventionnelle, sur pied, pour le chauffage

- Propriété du fichier: CYPE Ingenieros S.A.
- Format: FIEBDC-3/2016
- Logiciel: Générateur de prix de la construction. CYPE Ingenieros, S.A.
- Date: 15/04/2024
- Zone géographique: Sénégal
- Devise: XOF
- Coûts indirects: 3 %
- Frais généraux: 13 %
- Bénéfice: 6 %
- TVA: 18 %

## T Équipements techniques

### TC ECS et chauffage

#### TCG Gaz

**TCG030** U Chaudière à gaz, domestique, conventionnelle, sur pied, pour le chauffage.
Chaudière sur pied à gaz (P/N), pour chauffage, chambre de combustion ouverte et tirage naturel, puissance de 30 kW, dimensions 596x707x850 mm, allumeur électronique et sécurité par ionisation, sans flamme témoin, équipement constitué de: corps de chaudière en fonte de fer, panneau de contrôle et commande, brûleur multigaz pour gaz naturel et propane, capteur de contrôle de fumées, pompe de circulation, manomètre, vase d'expansion et vanne de sécurité, sans inclure le conduit pour l'évacuation des produits de la combustion. Totalement montée, connectée et testée.
Inclut: Implantation. Présentation des éléments. Montage de la chaudière et de ses accessoires. Connecté aux réseaux de conduction d'eau, de gaz, d'assainissement et électrique, et au conduit d'évacuation des produits de la combustion. Mise en marche.
Critère pour le métré: Nombre d'unités prévues, selon documentation graphique du Projet.
Critère pour le mémoire: On mesurera le nombre d'unités réellement exécutées selon les spécifications du Projet.

| Code | U | Désignation | Quantité | Prix | Montant |
|---|---|---|---|---|---|
| mt38cpj010a | U | Chaudière sur pied à gaz (P/N), pour chauffage, chambre de combustion ouverte et tirage naturel, puissance de 30 kW, dimensions 596x707x850 mm, allumeur électronique et sécurité par ionisation, sans flamme témoin, équipement constitué de: corps de chaudière en fonte de fer, panneau de contrôle et commande, brûleur multigaz pour gaz naturel et propane, capteur de contrôle de fumées, pompe de circulation, manomètre, vase d'expansion et vanne de sécurité. (matériau) | 1 | 1205954.23 | 1205954.230 |
| mt38www010 | U | Produits complémentaires pour installation de chauffage. (matériau) | 1 | 1470.89 | 1470.890 |
| mo004 | h | Compagnon professionnel III/CP2 chauffagiste. (main-d'œuvre) | 5.234 | 1700.48 | 8900.312 |
| mo103 | h | Ouvrier professionnel II/OP chauffagiste. (main-d'œuvre) | 5.234 | 971.13 | 5082.894 |
| % | % | Frais de chantier des unités d'ouvrage | 2 % | 1221408.326 | 24428.167 |
|  |  | Coûts directs |  |  | 1245836.493 |

## Ressources

**mt38cpj010a** U Chaudière sur pied à gaz (P/N)
Données techniques: Coût énergétique 3762.025 MJ; Émission de CO2 313.903 kg
Déchets:
- emballage: re150101 Emballages en papier et en carton. (composant de déchet); quantité 2.202 kg; Code CED 15 01 01; Masse de l'élément 1 kg; Volume 0.001333 m3
- emballage: re170201 Bois. (composant de déchet); quantité 0.609 kg; Code CED 17 02 01; Masse de l'élément 1 kg; Volume 0.000909 m3
