# Collecteur pour chauffage par plancher rayonnant, pour l'industrie et le secteur tertiaire

- Propriété du fichier: CYPE Ingenieros S.A.
- Format: FIEBDC-3/2016
- Logiciel: Générateur de prix de la construction. CYPE Ingenieros, S.A.
- Date: 15/04/2024
- Zone géographique: Sénégal
- Devise: XOF
- Coûts indirects: 3 %
- Frais généraux: 13 %
- Bénéfice: 6 %
- TVA: 18 %

## T Équipements techniques

### TC ECS et chauffage

#### TCM Émetteurs à eau

**TCM070** U Collecteur pour chauffage par plancher rayonnant, pour l'industrie et le secteur tertiaire.
Collecteur modulaire, en polyamide, de 1 1/2" de diamètre, pour 4 circuits, ensemble d'accessoires pour la formation de collecteur modulaire, raccords femelle de 20 mm x 3/4" eurocône, cintreuse en plastique, ensemble de deux vannes à sphère pour fermeture du circuit du collecteur de 1 1/2" de diamètre. Totalement monté, connecté et testé.
Inclut: Implantation de l'emplacement du collecteur. Mise en place du collecteur. Connexion des tuyauteries au collecteur. Connexion du collecteur au réseau de distribution intérieur ou à la chaudière.
Critère pour le métré: Nombre d'unités prévues, selon documentation graphique du Projet.
Critère pour le mémoire: On mesurera le nombre d'unités réellement exécutées selon les spécifications du Projet.

| Code | U | Désignation | Quantité | Prix | Montant |
|---|---|---|---|---|---|
| mt37alu121a | U | Ensemble d'accessoires pour la formation de collecteur modulaire, de 1 1/2" de diamètre, constitué de deux supports longs de paroi, deux supports courts de paroi, deux vannes de remplissage en laiton, deux thermomètres, un manomètre, deux bouchons terminaux et matériel de montage. (matériau) | 1 | 217499.24 | 217499.240 |
| mt37alu125aa | U | Collecteur modulaire, en polyamide, de 1 1/2" de diamètre, pour 4 circuits. (matériau) | 1 | 438532.55 | 438532.550 |
| mt37alu005e | U | Raccord femelle de 20 mm x 3/4" eurocône. (matériau) | 8 | 9236.4 | 73891.200 |
| mt37alu085a | U | Ensemble de deux vannes à sphère pour fermeture du circuit du collecteur de 1 1/2" de diamètre. (matériau) | 1 | 195176.52 | 195176.520 |
| mt37alu016a | U | Cintreuse en plastique. (matériau) | 8 | 2390.2 | 19121.600 |
| mo004 | h | Compagnon professionnel III/CP2 chauffagiste. (main-d'œuvre) | 2.094 | 1700.48 | 3560.805 |
| mo103 | h | Ouvrier professionnel II/OP chauffagiste. (main-d'œuvre) | 2.094 | 971.13 | 2033.546 |
| % | % | Frais de chantier des unités d'ouvrage | 2 % | 949815.461 | 18996.309 |
|  |  | Coûts directs |  |  | 968811.770 |

Déchets:
- pose: mt37alu125aa Collecteur modulaire, en polyamide, de 1 1/2" de diamètre, pour 4 circuits; facteur de déchet 0.0165

## Ressources

**mt37alu121a** U Ensemble d'accessoires pour la formation de collecteur modulaire
Données techniques: Coût énergétique 0.046 MJ; Émission de CO2 0.073 kg
Déchets:
- emballage: re150101 Emballages en papier et en carton. (composant de déchet); quantité 0.086 kg; Code CED 15 01 01; Masse de l'élément 1 kg; Volume 0.001333 m3

**mt37alu125aa** U Collecteur modulaire, en polyamide, de 1 1/2" de diamètre, pour 4 circuits
Données techniques: Coût énergétique 39.743 MJ; Émission de CO2 2.008 kg; Code CED 17 02 03; Masse de l'élément 0.41 kg; Volume 0.000683 m3
Déchets:
- emballage: re150101 Emballages en papier et en carton; quantité 0.042 kg

**mt37alu005e** U Raccord femelle de 20 mm x 3/4" eurocône
Données techniques: Coût énergétique 41.153 MJ; Émission de CO2 2.822 kg
Déchets:
- emballage: re150101 Emballages en papier et en carton; quantité 0.072 kg

**mt37alu085a** U Ensemble de deux vannes à sphère pour fermeture du circuit du collecteur de 1 1/2" de diamètre
Données techniques: Coût énergétique 254.811 MJ; Émission de CO2 17.183 kg
Déchets:
- emballage: re150101 Emballages en papier et en carton; quantité 0.086 kg
