# Poêle à charbon

- Propriété du fichier: CYPE Ingenieros S.A.
- Format: FIEBDC-3/2016
- Logiciel: Générateur de prix de la construction. CYPE Ingenieros, S.A.
- Date: 02/10/2024
- Zone géographique: Sénégal
- Devise: XOF
- Coûts indirects: 3 %
- Frais généraux: 13 %
- Bénéfice: 6 %
- TVA: 18 %

## T Équipements techniques

### TC ECS et chauffage

#### TCN Bois et charbon

**TCN080** U Poêle à charbon.
Poêle à charbon, puissance 7 kW, en fonte couleur noire, à charge frontale, avec récupérateur de cendres, porte en fonte avec verre vitrocéramique résistant à des températures allant jusqu'à 800°C et entrée d'air réglable. Comprend les accessoires de connexion au conduit d'évacuation des produits de la combustion, sans inclure ce conduit. Totalement montée et connectée.
Inclut: Implantation du chauffage. Présentation des éléments. Montage du poêle et de ses accessoires. Connexion au conduit d'évacuation.
Critère pour le métré: Nombre d'unités prévues, selon documentation graphique du Projet.
Critère pour le mémoire: On mesurera le nombre d'unités réellement exécutées selon les spécifications du Projet.

| Code | U | Désignation | Quantité | Prix | Montant |
|---|---|---|---|---|---|
| mt38chf030a | U | Poêle à charbon, puissance 7 kW, en fonte couleur noire, à charge frontale, avec récupérateur de cendres, porte en fonte avec verre vitrocéramique résistant à des températures allant jusqu'à 800°C et entrée d'air réglable, selon NF EN 13240. (matériau) | 1 | 831007.65 | 831007.650 |
| mt38www010 | U | Produits complémentaires pour installation de chauffage. (matériau) | 1 | 1469.57 | 1469.570 |
| mo004 | h | Compagnon professionnel III/CP2 chauffagiste. (main-d'œuvre) | 0.774 | 1730.31 | 1339.260 |
| mo103 | h | Ouvrier professionnel II/OP chauffagiste. (main-d'œuvre) | 0.774 | 988.16 | 764.836 |
| % | % | Frais de chantier des unités d'ouvrage | 2 % | 834581.316 | 16691.626 |
|  |  | Coûts directs |  |  | 851272.942 |
