# Conduit en aluminium

- Propriété du fichier: CYPE Ingenieros S.A.
- Format: FIEBDC-3/2016
- Logiciel: Générateur de prix de la construction. CYPE Ingenieros, S.A.
- Date: 15/04/2024
- Zone géographique: Sénégal
- Devise: XOF
- Coûts indirects: 3 %
- Frais généraux: 13 %
- Bénéfice: 6 %
- TVA: 18 %

## T Équipements techniques

### TC ECS et chauffage

#### TCV Systèmes d'évacuation des produits de la combustion

**TCV120** m Conduit en aluminium.
Conduit pour l'évacuation des produits de la combustion ou l’admission d’air comburant, constitué de tube en aluminium finition laquée couleur blanche, avec joint d'étanchéité en silicone, de 60 mm de diamètre intérieur, température maximale de 200°C, pression de travail allant jusqu'à 200 Pa. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din131a | U | Matériau auxiliaire pour montage et fixation à l'ouvrage des tubes en aluminium, de 60 mm de diamètre intérieur. (matériau) | 1 | 1357.46 | 1357.460 |
| mt20din130ap | m | Tube en aluminium finition laquée couleur blanche, avec joint d'étanchéité en silicone, de 60 mm de diamètre intérieur, température maximale de 200°C, pression de travail allant jusqu'à 200 Pa, selon NF EN 1856-2, avec le prix augmenté de 75% pour cause d'accessoires, pièces spéciales et modules finaux. (matériau) | 1 | 39592.67 | 39592.670 |
| mo004 | h | Compagnon professionnel III/CP2 chauffagiste. (main-d'œuvre) | 0.351 | 1700.48 | 596.868 |
| mo103 | h | Ouvrier professionnel II/OP chauffagiste. (main-d'œuvre) | 0.351 | 971.13 | 340.867 |
| % | % | Frais de chantier des unités d'ouvrage | 2 % | 41887.865 | 837.757 |
|  |  | Coûts directs |  |  | 42725.622 |

Déchets:
- pose: mt20din130ap; facteur de déchet 0.024

## Ressources

**mt20din130ap** m Tube en aluminium finition laquée couleur blanche
Données techniques: Coût énergétique 116.951 MJ; Émission de CO2 8.349 kg; Code CED 17 04 02; Masse de l'élément 1.06 kg; Volume 0.000707 m3
Déchets:
- emballage: re170203 Plastique. (composant de déchet); quantité 0.008 kg; Code CED 17 02 03; Masse de l'élément 1 kg; Volume 0.001667 m3
