# Conduit de connexion entre la chaudière et la cheminée collective

- Propriété du fichier: CYPE Ingenieros S.A.
- Format: FIEBDC-3/2016
- Logiciel: Générateur de prix de la construction. CYPE Ingenieros, S.A.
- Date: 15/04/2024
- Zone géographique: Sénégal
- Devise: XOF
- Coûts indirects: 3 %
- Frais généraux: 13 %
- Bénéfice: 6 %
- TVA: 18 %

## T Équipements techniques

### TC ECS et chauffage

#### TCV Systèmes d'évacuation des produits de la combustion

**TCV170** m Conduit de connexion entre la chaudière et la cheminée collective.
Conduit de connexion entre la chaudière et la cheminée collective, constitué de tube en polypropylène couleur blanche, avec joint d'étanchéité en EPDM, de 60 mm de diamètre intérieur, propagation retardée de la flamme Euroclasse D de réaction au feu, selon NF EN 13501-1, température maximale de 120°C, pression de travail allant jusqu'à 5000 Pa, pour l'évacuation des produits de la combustion ou l’admission d’air comburant, de la chaudière murale à condensation, à gaz. Comprend les accessoires, les pièces spéciales, les modules finaux et le matériau auxiliaire pour le montage et la fixation à l'ouvrage.
Inclut: Implantation. Présentation des tuyaux, des accessoires, des pièces spéciales et des modules finaux. Fixation des produits complémentaires pour le montage et la fixation à l'ouvrage. Montage. Connexion et contrôle de son bon fonctionnement.
Critère pour le métré: Longueur mesurée du départ du conduit jusqu'à la partie supérieure du module final, selon documentation graphique du Projet.
Critère pour le mémoire: On mesurera, du départ du conduit jusqu'à la partie supérieure du module final, la longueur réellement exécutée selon les spécifications du Projet.

| Code | U | Désignation | Quantité | Prix | Montant |
|---|---|---|---|---|---|
| mt20din101a | U | Matériau auxiliaire pour montage et fixation à l'ouvrage des tubes en polypropylène, de 60 mm de diamètre intérieur. (matériau) | 1 | 909.05 | 909.050 |
| mt20din100ap | m | Tube en polypropylène couleur blanche, avec joint d'étanchéité en EPDM, de 60 mm de diamètre intérieur, propagation retardée de la flamme Euroclasse D de réaction au feu, selon NF EN 13501-1, température maximale de 120°C, pression de travail allant jusqu'à 5000 Pa, selon NF EN 14471, avec le prix augmenté de 75% pour cause d'accessoires, pièces spéciales et modules finaux. (matériau) | 1 | 26514.01 | 26514.010 |
| mo004 | h | Compagnon professionnel III/CP2 chauffagiste. (main-d'œuvre) | 0.351 | 1700.48 | 596.868 |
| mo103 | h | Ouvrier professionnel II/OP chauffagiste. (main-d'œuvre) | 0.351 | 971.13 | 340.867 |
| % | % | Frais de chantier des unités d'ouvrage | 2 % | 28360.795 | 567.216 |
|  |  | Coûts directs |  |  | 28928.011 |

Déchets:
- pose: mt20din100ap; facteur de déchet 0.023916

## Ressources

**mt20din100ap** m Tube en polypropylène couleur blanche
Données techniques: Coût énergétique 46.465 MJ; Émission de CO2 1.455 kg; Code CED 17 02 03; Masse de l'élément 0.5 kg; Volume 0.000833 m3
