# Lave-linge

- Propriété du fichier: CYPE Ingenieros S.A.
- Format: FIEBDC-3/2016
- Logiciel: Générateur de prix de la construction. CYPE Ingenieros, S.A.
- Date: 15/04/2024
- Zone géographique: Sénégal
- Devise: XOF
- Coûts indirects: 3 %
- Frais généraux: 13 %
- Bénéfice: 6 %
- TVA: 18 %

## T Équipements techniques

### TD Équipements pour cuisines et buanderies

#### TDE Appareils électrodomestiques

**TDE020** U Lave-linge.
Lave-linge à charge frontale, de 600 mm de largeur, 850 mm de hauteur et 550 mm de profondeur, finition chromé mate, avec capacité pour 9 kg de charge, consommation d'énergie pour 100 cycles du programme Eco 40-60 49 kWh, consommation d'eau du programme Eco 40-60 50 l, classe d'efficacité énergétique A, classe d'émission de bruit aérien A.
Inclut: Implantation. Mise en place de l'appareil. Connexion au réseau d'évacuation. Connexion au réseau électrique. Contrôle de son bon fonctionnement.
Critère pour le métré: Nombre d'unités prévues, selon documentation graphique du Projet.
Critère pour le mémoire: On mesurera le nombre d'unités réellement mises en place selon les spécifications du Projet.

| Code | U | Désignation | Quantité | Prix | Montant |
|---|---|---|---|---|---|
| mt32lad010jfJab | U | Lave-linge à charge frontale, de 600 mm de largeur, 850 mm de hauteur et 550 mm de profondeur, finition chromé mate, avec capacité pour 9 kg de charge, consommation d'énergie pour 100 cycles du programme Eco 40-60 49 kWh, consommation d'eau du programme Eco 40-60 50 l, classe d'efficacité énergétique A, classe d'émission de bruit aérien A, selon le règlement délégué (UE) Nº 2019/2014. (matériau) | 1 | 512184.71 | 512184.710 |
| mo008 | h | Compagnon professionnel III/CP2 plombier. (main-d'œuvre) | 0.465 | 1700.48 | 790.723 |
| mo003 | h | Compagnon professionnel III/CP2 électricien. (main-d'œuvre) | 0.199 | 1700.48 | 338.396 |
| % | % | Frais de chantier des unités d'ouvrage | 2 % | 513313.829 | 10266.277 |
|  |  | Coûts directs |  |  | 523580.106 |

## Ressources

**mt32lad010jfJab** U Lave-linge à charge frontale
Données techniques: Coût énergétique 2109.569 MJ; Émission de CO2 87.005 kg
Déchets:
- emballage: re150101 Emballages en papier et en carton. (composant de déchet); quantité 1.5 kg; Code CED 15 01 01; Masse de l'élément 1 kg; Volume 0.001333 m3
- emballage: re170604 Matériaux d'isolation distincts de ceux spécifiés dans les codes 17 06 01 et 17 06 03. (composant de déchet); quantité 0.075 kg; Code CED 17 06 04; Masse de l'élément 1 kg; Volume 0.001667 m3
