# Réfrigérateur

- Propriété du fichier: CYPE Ingenieros S.A.
- Format: FIEBDC-3/2016
- Logiciel: Générateur de prix de la construction. CYPE Ingenieros, S.A.
- Date: 15/04/2024
- Zone géographique: Sénégal
- Devise: XOF
- Coûts indirects: 3 %
- Frais généraux: 13 %
- Bénéfice: 6 %
- TVA: 18 %

## T Équipements techniques

### TD Équipements pour cuisines et buanderies

#### TDE Appareils électrodomestiques

**TDE050** U Réfrigérateur.
Réfrigérateur américain, de 912 mm de largeur, 1780 mm de hauteur et 716 mm de profondeur, finition chromé mate, capacité des compartiments du réfrigérateur 409 l, capacité des compartiments du congélateur 225 l, consommation d'énergie annuelle 281 kWh, classe d'efficacité énergétique D, classe d'émission de bruit aérien B.
Inclut: Implantation. Mise en place de l'appareil. Connexion au réseau électrique. Contrôle de son bon fonctionnement.
Critère pour le métré: Nombre d'unités prévues, selon documentation graphique du Projet.
Critère pour le mémoire: On mesurera le nombre d'unités réellement mises en place selon les spécifications du Projet.

| Code | U | Désignation | Quantité | Prix | Montant |
|---|---|---|---|---|---|
| mt32fri020ra | U | Réfrigérateur américain, de 912 mm de largeur, 1780 mm de hauteur et 716 mm de profondeur, finition chromé mate, capacité des compartiments du réfrigérateur 409 l, capacité des compartiments du congélateur 225 l, consommation d'énergie annuelle 281 kWh, classe d'efficacité énergétique D, classe d'émission de bruit aérien B, selon le règlement délégué (UE) Nº 2019/2016. (matériau) | 1 | 1676638.84 | 1676638.840 |
| mo003 | h | Compagnon professionnel III/CP2 électricien. (main-d'œuvre) | 0.399 | 1700.48 | 678.492 |
| % | % | Frais de chantier des unités d'ouvrage | 2 % | 1677317.332 | 33546.347 |
|  |  | Coûts directs |  |  | 1710863.679 |

## Ressources

**mt32fri020ra** U Réfrigérateur américain
Données techniques: Coût énergétique 2746.936 MJ; Émission de CO2 112.912 kg
Déchets:
- emballage: re150101 Emballages en papier et en carton. (composant de déchet); quantité 1.5 kg; Code CED 15 01 01; Masse de l'élément 1 kg; Volume 0.001333 m3
- emballage: re170604 Matériaux d'isolation distincts de ceux spécifiés dans les codes 17 06 01 et 17 06 03. (composant de déchet); quantité 0.075 kg; Code CED 17 06 04; Masse de l'élément 1 kg; Volume 0.001667 m3
