# Réfrigérateur

- Propriété du fichier: CYPE Ingenieros S.A.
- Format: FIEBDC-3/2016
- Logiciel: Générateur de prix de la construction. CYPE Ingenieros, S.A.
- Date: 15/04/2024
- Zone géographique: Sénégal
- Devise: XOF
- Coûts indirects: 3 %
- Frais généraux: 13 %
- Bénéfice: 6 %
- TVA: 18 %

## T Équipements techniques

### TD Équipements pour cuisines et buanderies

#### TDE Appareils électrodomestiques

**TDE050** U Réfrigérateur.
Réfrigérateur à porte, de 595 mm de largeur, 1714 mm de hauteur et 655 mm de profondeur, couleur blanche, capacité des compartiments du réfrigérateur 367 l, consommation d'énergie annuelle 148 kWh, classe d'efficacité énergétique F, classe d'émission de bruit aérien C.
Inclut: Implantation. Mise en place de l'appareil. Connexion au réseau électrique. Contrôle de son bon fonctionnement.
Critère pour le métré: Nombre d'unités prévues, selon documentation graphique du Projet.
Critère pour le mémoire: On mesurera le nombre d'unités réellement mises en place selon les spécifications du Projet.

| Code | U | Désignation | Quantité | Prix | Montant |
|---|---|---|---|---|---|
| mt32fri040fg | U | Réfrigérateur à porte, de 595 mm de largeur, 1714 mm de hauteur et 655 mm de profondeur, couleur blanche, capacité des compartiments du réfrigérateur 367 l, consommation d'énergie annuelle 148 kWh, classe d'efficacité énergétique F, classe d'émission de bruit aérien C, selon le règlement délégué (UE) Nº 2019/2016. (matériau) | 1 | 398365.89 | 398365.890 |
| mo003 | h | Compagnon professionnel III/CP2 électricien. (main-d'œuvre) | 0.399 | 1700.48 | 678.492 |
| % | % | Frais de chantier des unités d'ouvrage | 2 % | 399044.382 | 7980.888 |
|  |  | Coûts directs |  |  | 407025.270 |

## Ressources

**mt32fri040fg** U Réfrigérateur à porte
Données techniques: Coût énergétique 1652.906 MJ; Émission de CO2 68.408 kg
Déchets:
- emballage: re150101 Emballages en papier et en carton. (composant de déchet); quantité 1.459 kg; Code CED 15 01 01; Masse de l'élément 1 kg; Volume 0.001333 m3
- emballage: re170604 Matériaux d'isolation distincts de ceux spécifiés dans les codes 17 06 01 et 17 06 03. (composant de déchet); quantité 0.073 kg; Code CED 17 06 04; Masse de l'élément 1 kg; Volume 0.001667 m3
