# Détecteur de mouvement

- Propriété du fichier: CYPE Ingenieros S.A.
- Format: FIEBDC-3/2016
- Logiciel: Générateur de prix de la construction. CYPE Ingenieros, S.A.
- Date: 02/10/2024
- Zone géographique: Sénégal
- Devise: XOF
- Coûts indirects: 3 %
- Frais généraux: 13 %
- Bénéfice: 6 %
- TVA: 18 %

## T Équipements techniques

### TE Éclairage

#### TEC Systèmes de contrôle et de régulation

**TEC020** U Détecteur de mouvement.
Détecteur de mouvement par infrarouges pour automatisation du système d'éclairage, format extraplat, angle de détection de 360°, portée de 7 m de diamètre à 2,5 m de hauteur, réglable en temps, en sensibilité lumineuse et en distance de captage, alimentation à 230 V et 50-60 Hz, pouvoir de coupe de 5 A à 230 V, avec commutation au passage par zéro, recommandée pour lampes fluorescentes et lampes LED, charges maximales recommandées: 1000 W pour lampes à incandescence, 250 VA pour lampes fluorescentes, 500 VA pour lampe halogène à as voltage, 1000 W pour lampes halogènes, 200 VA pour lampes basse consommation, 200 VA pour luminaires de type Downlight, 200 VA pour lampes LED, temporisation réglable numériquement de 3 s à 30 min, sensibilité lumineuse réglable de 5 à 1000 lux, température de travail entre -10°C et 40°C, degré de protection IP20, de 120 mm de diamètre. Installation sur la surface du plafond. Comprend les fixations.
Inclut: Implantation. Montage, connexion et contrôle de son bon fonctionnement.
Critère pour le métré: Nombre d'unités prévues, selon documentation graphique du Projet.
Critère pour le mémoire: On mesurera le nombre d'unités réellement exécutées selon les spécifications du Projet.

| Code | U | Désignation | Quantité | Prix | Montant |
|---|---|---|---|---|---|
| mt34orb010a | U | Détecteur de mouvement par infrarouges pour automatisation du système d'éclairage, format extraplat, angle de détection de 360°, portée de 7 m de diamètre à 2,5 m de hauteur, réglable en temps, en sensibilité lumineuse et en distance de captage, alimentation à 230 V et 50-60 Hz, pouvoir de coupe de 5 A à 230 V, avec commutation au passage par zéro, recommandée pour lampes fluorescentes et lampes LED, charges maximales recommandées: 1000 W pour lampes à incandescence, 250 VA pour lampes fluorescentes, 500 VA pour lampe halogène à as voltage, 1000 W pour lampes halogènes, 200 VA pour lampes basse consommation, 200 VA pour luminaires de type Downlight, 200 VA pour lampes LED, temporisation réglable numériquement de 3 s à 30 min, sensibilité lumineuse réglable de 5 à 1000 lux, température de travail entre -10°C et 40°C, montage au plafond allant jusqu'à 3 m de hauteur, degré de protection IP20, de 120 mm de diamètre. (matériau) | 1 | 62152.81 | 62152.810 |
| mo003 | h | Compagnon professionnel III/CP2 électricien. (main-d'œuvre) | 0.258 | 1730.31 | 446.420 |
| mo102 | h | Ouvrier professionnel II/OP électricien. (main-d'œuvre) | 0.258 | 988.16 | 254.945 |
| % | % | Frais de chantier des unités d'ouvrage | 2 % | 62854.175 | 1257.084 |
|  |  | Coûts directs |  |  | 64111.259 |

## Ressources

**mt34orb010a** U Détecteur de mouvement par infrarouges pour automatisation du système d'éclairage
Données techniques: Coût énergétique 0.133 MJ; Émission de CO2 0.210 kg
Déchets:
- emballage: re150101 Emballages en papier et en carton. (composant de déchet); quantité 0.247 kg; Code CED 15 01 01; Masse de l'élément 1 kg; Volume 0.001333 m3
