# Régulateur de gaz naturel

- Propriété du fichier: CYPE Ingenieros S.A.
- Format: FIEBDC-3/2016
- Logiciel: Générateur de prix de la construction. CYPE Ingenieros, S.A.
- Date: 02/10/2024
- Zone géographique: Sénégal
- Devise: XOF
- Coûts indirects: 3 %
- Frais généraux: 13 %
- Bénéfice: 6 %
- TVA: 18 %

## T Équipements techniques

### TG Installations de gaz

#### TGE Éléments

**TGE030** U Régulateur de gaz naturel.
Régulateur de pression avec vanne de sécurité pression de 300 mbar de pression maximale et réarmement manuel, de 5 m³/h de débit maximum, de 0,5 à 4 bar de pression d'entrée et 150 mbar de pression de sortie.
Inclut: Montage, connexion et contrôle de son bon fonctionnement.
Critère pour le métré: Nombre d'unités prévues, selon documentation graphique du Projet.
Critère pour le mémoire: On mesurera le nombre d'unités réellement exécutées selon les spécifications du Projet.

| Code | U | Désignation | Quantité | Prix | Montant |
|---|---|---|---|---|---|
| mt43acr220a | U | Régulateur de pression avec vanne de sécurité pression de 300 mbar de pression maximale et réarmement manuel, de 5 m³/h de débit maximum, de 0,5 à 4 bar de pression d'entrée et 150 mbar de pression de sortie. (matériau) | 1 | 24606.57 | 24606.570 |
| mo010 | h | Compagnon professionnel III/CP2 installateur de gaz. (main-d'œuvre) | 0.322 | 1730.31 | 557.160 |
| mo109 | h | Ouvrier professionnel II/OP installateur de gaz. (main-d'œuvre) | 0.322 | 988.16 | 318.188 |
| % | % | Frais de chantier des unités d'ouvrage | 2 % | 25481.918 | 509.638 |
|  |  | Coûts directs |  |  | 25991.556 |

## Ressources

**mt43acr220a** U Régulateur de pression avec vanne de sécurité pression de 300 mbar de pression maximale et réarmement manuel
Données techniques: Coût énergétique 142.996 MJ; Émission de CO2 8.970 kg
Déchets:
- emballage: re150101 Emballages en papier et en carton. (composant de déchet); quantité 0.072 kg; Code CED 15 01 01; Masse de l'élément 1 kg; Volume 0.001333 m3
