# Équipement de protection cathodique, pour réservoir de gaz de pétrole liquéfié (GPL), enterré

- Propriété du fichier: CYPE Ingenieros S.A.
- Format: FIEBDC-3/2016
- Logiciel: Générateur de prix de la construction. CYPE Ingenieros, S.A.
- Date: 15/04/2024
- Zone géographique: Sénégal
- Devise: XOF
- Coûts indirects: 3 %
- Frais généraux: 13 %
- Bénéfice: 6 %
- TVA: 18 %

## T Équipements techniques

### TG Installations de gaz

#### TGR Réservoirs

**TGR040** U Équipement de protection cathodique, pour réservoir de gaz de pétrole liquéfié (GPL), enterré.
Équipement de protection cathodique constitué de 7 anodes de magnésium de composition AZ-63, de 1,5 V, placés dans des sacs de remplissage avec un mélange de plâtre et de bentonite, connectés à des câbles unipolaires en cuivre de 2,5 mm² de section et 4 m de longueur, avec isolation en PVC, pour réservoir de gaz de pétrole liquéfié (GPL), enterré dans une fosse remplie avec terre de l'excavation elle-même, tamisée, en tôle d'acier, avec une capacité de 8334 litres. Comprend les câbles d'union, la boîte de connexions, le support, les accessoires et les éléments de fixation.
Critère d'évaluation économique: Le prix ne comprend ni l'ouvrage civil ni le remblai.
Inclut: Implantation. Pose des câbles. Montage, connexion et contrôle de son bon fonctionnement.
Critère pour le métré: Nombre d'unités prévues, selon documentation graphique du Projet.
Critère pour le mémoire: On mesurera le nombre d'unités réellement exécutées selon les spécifications du Projet.

| Code | U | Désignation | Quantité | Prix | Montant |
|---|---|---|---|---|---|
| mt43dep023b | U | Anode de magnésium de composition AZ-63, de 1,5 V, de 60 mm de diamètre et 720 mm de longueur, de 4,1 kg, placé dans un sac en coton pur rempli avec un mélange de plâtre et de bentonite et connecté à un câble unipolaire en cuivre de 2,5 mm² de section et 4 m de longueur, avec isolation en PVC, de 11 kg de poids total. (matériau) | 7 | 82790.06 | 579530.420 |
| mt35cun420ca | m | Câble unipolaire U 1000 R2V, sa tension assignée étant de 600/1000 V, réaction au feu classe Eca selon FR EN 50575, de 1x4 mm², avec isolation de polyéthylène réticulé et gaine extérieure en PVC, selon NF C 32-321. (matériau) | 42.06 | 987.69 | 41542.241 |
| mt43dep050 | U | Boîte des connexions constituée d'armoire métallique, de 200x200x150 mm, degré de protection IP65, avec porte et serrure triangle. (matériau) | 1 | 59378.41 | 59378.410 |
| mt43dep052 | U | Support de sol pour boîte de connexions, constitué d'un pied, d'un mât en acier galvanisé de 1,5 m de longueur et d'une base pour la fixation de l'armoire. (matériau) | 1 | 33270.12 | 33270.120 |
| mo010 | h | Compagnon professionnel III/CP2 installateur de gaz. (main-d'œuvre) | 0.843 | 1700.48 | 1433.505 |
| mo109 | h | Ouvrier professionnel II/OP installateur de gaz. (main-d'œuvre) | 0.843 | 971.13 | 818.663 |
| % | % | Frais de chantier des unités d'ouvrage | 2 % | 715973.359 | 14319.467 |
|  |  | Coûts directs |  |  | 730292.826 |
