# Déclencheur manuel, conventionnel

- Propriété du fichier: CYPE Ingenieros S.A.
- Format: FIEBDC-3/2016
- Logiciel: Générateur de prix de la construction. CYPE Ingenieros, S.A.
- Date: 15/04/2024
- Zone géographique: Sénégal
- Devise: XOF
- Coûts indirects: 3 %
- Frais généraux: 13 %
- Bénéfice: 6 %
- TVA: 18 %

## T Équipements techniques

### TI Protections contre les incendies

#### TIA Détection et alarme

**TIA040** U Déclencheur manuel, conventionnel.
Déclencheur manuel conventionnel de réarmement manuel, en ABS couleur rouge, protection IP41, avec DEL indicatrice d'alarme couleur rouge et clé de réarmement. Comprend les éléments de fixation.
Inclut: Implantation. Fixation au parement. Montage, connexion et contrôle de son bon fonctionnement.
Critère pour le métré: Nombre d'unités prévues, selon documentation graphique du Projet.
Critère pour le mémoire: On mesurera le nombre d'unités réellement exécutées selon les spécifications du Projet.

| Code | U | Désignation | Quantité | Prix | Montant |
|---|---|---|---|---|---|
| mt41pig110 | U | Déclencheur manuel conventionnel de réarmement manuel, en ABS couleur rouge, protection IP41, avec DEL indicatrice d'alarme couleur rouge et clé de réarmement, selon NF EN 54-11. Comprend les éléments de fixation. (matériau) | 1 | 11040.43 | 11040.430 |
| mo006 | h | Compagnon professionnel III/CP2 installateur de réseaux et d'équipements de détection et de sécurité. (main-d'œuvre) | 0.645 | 1700.48 | 1096.810 |
| mo105 | h | Ouvrier professionnel II/OP installateur de réseaux et d'équipements de détection et de sécurité. (main-d'œuvre) | 0.645 | 971.13 | 626.379 |
| % | % | Frais de chantier des unités d'ouvrage | 2 % | 12763.619 | 255.272 |
|  |  | Coûts directs |  |  | 13018.891 |

## Ressources

**mt41pig110** U Déclencheur manuel conventionnel de réarmement manuel
Données techniques: Coût énergétique 0.017 MJ; Émission de CO2 0.027 kg
Déchets:
- emballage: re150101 Emballages en papier et en carton. (composant de déchet); quantité 0.032 kg; Code CED 15 01 01; Masse de l'élément 1 kg; Volume 0.001333 m3
