# Bande coupe-feu de panneaux en laine de roche, pour bâtiment à usage industriel

- Propriété du fichier: CYPE Ingenieros S.A.
- Format: FIEBDC-3/2016
- Logiciel: Générateur de prix de la construction. CYPE Ingenieros, S.A.
- Date: 15/04/2024
- Zone géographique: Sénégal
- Devise: XOF
- Coûts indirects: 3 %
- Frais généraux: 13 %
- Bénéfice: 6 %
- TVA: 18 %

## T Équipements techniques

### TI Protections contre les incendies

#### TII Protection passive contre les incendies

**TII130** m² Bande coupe-feu de panneaux en laine de roche, pour bâtiment à usage industriel.
Bande coupe-feu horizontale, de 1 m de largeur, avec une résistance au feu EI 90, pour bâtiment à usage industriel, fixée mécaniquement à la paroi mitoyenne avec sous-structure support, composée de deux panneaux rigides en laine de roche, revêtus sur une de leurs faces avec un film d'aluminium renforcé, de 50 mm d'épaisseur, résistance thermique 1,22 m²K/W, conductivité thermique 0,041 W/(mK), densité 180 kg/m³, chaleur spécifique 0,84 J/kgK et coefficient de résistance à la diffusion de la vapeur d'eau 1,3, chacun, unis entre eux et fixés à la sous-structure support, avec vis d'union, de 100 mm de longueur. Comprend les éléments de fixation et les bandes en laine de roche fixées mécaniquement pour le scellement périmétrique.
Inclut: Implantation. Fixation de la sous-structure support à paroi mitoyenne. Préparation et découpe des panneaux. Mise en place en quinconce sur les panneaux. Assemblage entre panneaux avec des vis de fixation. Fixation de la bande coupe-feu à la sous-structure support. Scellement de la rencontre de la bande coupe-feu avec le mur périmétrique.
Critère pour le métré: Surface mesurée selon documentation graphique du Projet.
Critère pour le mémoire: On mesurera la surface réellement exécutée selon les spécifications du Projet.

| Code | U | Désignation | Quantité | Prix | Montant |
|---|---|---|---|---|---|
| mt07ali024f | kg | Acier NF EN 10219-1 S275J0H, dans profilés creux formés à froid, pièces simples, pour applications structurales, des séries rond, carré ou rectangulaire, finition avec impression antioxydante. Travaillé et monté en atelier, à placer avec assemblages boulonnés sur site. (matériau) | 15 | 1416.88 | 21253.200 |
| mt29pme030a | m | Profilé oméga en acier galvanisé, de 85 mm de largeur. (matériau) | 3 | 1742.3 | 5226.900 |
| mt29pme040a | U | Vis en acier galvanisé. (matériau) | 30 | 280.17 | 8405.100 |
| mt16lrw080hd | m² | Panneau rigide en laine de roche, selon NF EN 13162, revêtu sur une de ses faces par un film d'aluminium renforcé, de 50 mm d'épaisseur, résistance thermique 1,22 m²K/W, conductivité thermique 0,041 W/(mK), Euroclasse A1 de réaction au feu selon NF EN 13501-1, densité 180 kg/m³, chaleur spécifique 0,84 J/kgK et coefficient de résistance à la diffusion de la vapeur d'eau 1,3, pour la protection contre les incendies des éléments constructifs. (matériau) | 2.3 | 58930.4 | 135539.920 |
| mt16lrw082ee | U | Vis d'union de fil d'acier galvanisé en forme d'hélice, de 100 mm de longueur, pour panneaux en laine de roche. (matériau) | 6.7 | 2508.81 | 16809.027 |
| mo011 | h | Compagnon professionnel III/CP2 monteur. (main-d'œuvre) | 0.455 | 1700.48 | 773.718 |
| mo080 | h | Ouvrier professionnel II/OP monteur. (main-d'œuvre) | 0.455 | 972.98 | 442.706 |
| mo054 | h | Compagnon professionnel III/CP2 poseur d'isolants rigides ou flexibles. (main-d'œuvre) | 0.325 | 1700.48 | 552.656 |
| mo101 | h | Ouvrier professionnel II/OP poseur d'isolants rigides ou flexibles. (main-d'œuvre) | 0.325 | 972.98 | 316.219 |
| % | % | Frais de chantier des unités d'ouvrage | 2 % | 189319.446 | 3786.389 |
|  |  | Coûts directs |  |  | 193105.835 |

Déchets:
- pose: mt07ali024f; facteur de déchet 0.0045
- pose: mt29pme030a Profilé oméga en acier galvanisé, de 85 mm de largeur; facteur de déchet 0.0160606
- pose: mt29pme040a Vis en acier galvanisé; facteur de déchet 0.0125758
- pose: mt16lrw080hd; facteur de déchet 0.024
- pose: mt16lrw082ee Vis d'union de fil d'acier galvanisé en forme d'hélice, de 100 mm de longueur, pour panneaux en laine de roche; facteur de déchet 0.0118325

## Ressources

**mt07ali024f** kg Acier NF EN 10219-1 S275J0H
Données techniques: Coût énergétique 9.830 MJ; Émission de CO2 0.510 kg; Code CED 17 04 05; Masse de l'élément 1 kg; Volume 0.000476 m3

**mt29pme030a** m Profilé oméga en acier galvanisé, de 85 mm de largeur
Données techniques: Coût énergétique 17.109 MJ; Émission de CO2 1.717 kg; Code CED 17 04 05; Masse de l'élément 0.66 kg; Volume 0.000314 m3
Déchets:
- emballage: re170203 Plastique. (composant de déchet); quantité 0.006 kg; Code CED 17 02 03; Masse de l'élément 1 kg; Volume 0.001667 m3

**mt29pme040a** U Vis en acier galvanisé
Données techniques: Coût énergétique 2.155 MJ; Émission de CO2 0.099 kg; Code CED 17 02 01; Masse de l'élément 0.0066 kg; Volume 0.000006 m3
Déchets:
- emballage: re170203 Plastique; quantité 0.02 kg

**mt16lrw080hd** m² Panneau rigide en laine de roche
Données techniques: Coût énergétique 523.404 MJ; Émission de CO2 13.664 kg; Code CED 17 06 04; Masse de l'élément 9 kg; Volume 0.015 m3
Déchets:
- emballage: re170203 Plastique; quantité 0.034 kg

**mt16lrw082ee** U Vis d'union de fil d'acier galvanisé en forme d'hélice, de 100 mm de longueur, pour panneaux en laine de roche
Données techniques: Coût énergétique 2.671 MJ; Émission de CO2 0.109 kg; Code CED 17 02 01; Masse de l'élément 0.0191 kg; Volume 0.000017 m3
Déchets:
- emballage: re170203 Plastique; quantité 0.021 kg
