# Tube flexible pour sprinkler

- Propriété du fichier: CYPE Ingenieros S.A.
- Format: FIEBDC-3/2016
- Logiciel: Générateur de prix de la construction. CYPE Ingenieros, S.A.
- Date: 15/04/2024
- Zone géographique: Sénégal
- Devise: XOF
- Coûts indirects: 3 %
- Frais généraux: 13 %
- Bénéfice: 6 %
- TVA: 18 %

## T Équipements techniques

### TI Protections contre les incendies

#### TIP Systèmes d'approvisionnement en eau

**TIP050** U Tube flexible pour sprinkler.
Tube flexible pour sprinkler, de 1,2 m de longueur, avec raccord de connexion mâle de 1", à une extrémité et raccord de connexion femelle de 1/2", à l'autre extrémité.
Inclut: Connexion.
Critère pour le métré: Nombre d'unités prévues, selon documentation graphique du Projet.
Critère pour le mémoire: On mesurera le nombre d'unités réellement exécutées selon les spécifications du Projet.

| Code | U | Désignation | Quantité | Prix | Montant |
|---|---|---|---|---|---|
| mt41ita010c | U | Tube flexible pour sprinkler, de 1,2 m de longueur, avec raccord de connexion mâle de 1", à une extrémité et raccord de connexion femelle de 1/2", à l'autre extrémité. (matériau) | 1 | 34632.97 | 34632.970 |
| mo008 | h | Compagnon professionnel III/CP2 plombier. (main-d'œuvre) | 0.13 | 1700.48 | 221.062 |
| mo107 | h | Ouvrier professionnel II/OP plombier. (main-d'œuvre) | 0.13 | 971.13 | 126.247 |
| % | % | Frais de chantier des unités d'ouvrage | 2 % | 34980.279 | 699.606 |
|  |  | Coûts directs |  |  | 35679.885 |
