# Chaise monte-escaliers

- Propriété du fichier: CYPE Ingenieros S.A.
- Format: FIEBDC-3/2016
- Logiciel: Générateur de prix de la construction. CYPE Ingenieros, S.A.
- Date: 15/04/2024
- Zone géographique: Sénégal
- Devise: XOF
- Coûts indirects: 3 %
- Frais généraux: 13 %
- Bénéfice: 6 %
- TVA: 18 %

## T Équipements techniques

### TK Appareils élévateurs

#### TKS Monte-escaliers

**TKS030** U Chaise monte-escaliers.
Chaise monte-escaliers, usage intérieur, pour franchir des dénivelés d'escaliers rectilignes et des pentes fixes. Avec un parcours maximum de 5 m, une capacité maximum de charge de 140 kg, une vitesse de 0,12 m/s, avec accoudoirs, siège et repose-pieds pliable, rail en aluminium installé sur l'escalier avec des fixations sur les marches. Tableau électrique et doubles circuits électriques de protection, limiteurs de vitesse, frein moteur électromagnétique et autres dispositifs de sécurité selon la norme en vigueur. Totalement montée, connectée et testée.
Inclut: Préparation de la zone de travail. Mise en place des guides et des fixations. Montage de la chaise sur les guides. Connexion au réseau électrique. Mise en place et connexion des boutons et des systèmes de sécurité.
Critère pour le métré: Nombre d'unités prévues, selon documentation graphique du Projet.
Critère pour le mémoire: On mesurera le nombre d'unités réellement exécutées selon les spécifications du Projet.

| Code | U | Désignation | Quantité | Prix | Montant |
|---|---|---|---|---|---|
| mt39ses200b | U | Chaise monte-escaliers, usage intérieur, pour franchir des dénivelés d'escaliers rectilignes et des pentes fixes. Avec un parcours maximum de 5 m, une capacité maximum de charge de 140 kg, une vitesse de 0,12 m/s, avec accoudoirs, siège et repose-pieds pliable, rail en aluminium installé sur l'escalier avec des fixations sur les marches. Tableau électrique et doubles circuits électriques de protection, limiteurs de vitesse, frein moteur électromagnétique et autres dispositifs de sécurité selon la norme en vigueur. (matériau) | 1 | 5393261.24 | 5393261.240 |
| mo016 | h | Compagnon professionnel III/CP2 ascensoriste. (main-d'œuvre) | 8.093 | 1700.48 | 13761.985 |
| mo085 | h | Ouvrier professionnel II/OP ascensoriste. (main-d'œuvre) | 8.093 | 971.13 | 7859.355 |
| % | % | Frais de chantier des unités d'ouvrage | 2 % | 5414882.580 | 108297.652 |
|  |  | Coûts directs |  |  | 5523180.232 |
