# Monte-voitures

- Propriété du fichier: CYPE Ingenieros S.A.
- Format: FIEBDC-3/2016
- Logiciel: Générateur de prix de la construction. CYPE Ingenieros, S.A.
- Date: 02/10/2024
- Zone géographique: Sénégal
- Devise: XOF
- Coûts indirects: 3 %
- Frais généraux: 13 %
- Bénéfice: 6 %
- TVA: 18 %

## T Équipements techniques

### TK Appareils élévateurs

#### TKV Monte-voitures

**TKV010** U Monte-voitures.
Fourniture et installation complète de monte-voitures électrique d'adhérence pour 3000 kg et 0,6 m/s, système d'actionnement à 1 vitesse de 2 arrêts (3 m), manoeuvre universelle simple, portes d'accès coulissantes automatiques de 220 cm de largeur et 200 cm de hauteur en acier peint, cabine sans porte et niveau moyen de finition. Comprend les crochets de fixation, les lampes d'éclairage de la gaine, les guides, les câbles de traction et les passe-câbles, les amortisseurs de cuvette, les contrepoids, le groupe tracteur, le tableau et le câble de manoeuvre, l'ossature, le châssis et les portes de cabine avec finitions, limiteur de vitesse et parachute, boutons d'étages et de cabine, sélecteur d'arrêts, installation électrique, ligne téléphonique et systèmes de sécurité. Totalement monté, connecté et testé.
Inclut: Implantation des guides et des niveaux. Mise en place des points de fixation. Installation des lampes d'éclairage de la gaine. Montage des guides, des câbles de traction et des passe-câbles. Mise en place des amortisseurs de cuvette. Mise en place des contrepoids. Présentation des portes d'accès. Montage du groupe tracteur. Montage du cadre et connexion du câble de manoeuvre. Montage de l'ossature, du châssis et des portes de cabine avec leurs finitions. Installation du limiteur de vitesse et du parachute. Installation des boutons d'étage et de cabine. Installation du sélecteur d'arrêts. Connexion au réseau électrique. Installation de la ligne téléphonique et des systèmes de sécurité.
Critère pour le métré: Nombre d'unités prévues, selon documentation graphique du Projet.
Critère pour le mémoire: On mesurera le nombre d'unités réellement exécutées selon les spécifications du Projet.

| Code | U | Désignation | Quantité | Prix | Montant |
|---|---|---|---|---|---|
| mt39mec010b | U | Cabine avec finition de qualité moyenne pour monte-voitures électronique industriel de 3000 kg de charge nominale et 0,6 m/s de vitesse. (matériau) | 1 | 7975572.82 | 7975572.820 |
| mt39mea010a | U | Amortisseurs de cuvette et contrepoids pour monte-voitures électronique industriel de 3000 kg de charge nominale et 0,6 m/s de vitesse. (matériau) | 1 | 5007402.99 | 5007402.990 |
| mt39mab010b | U | Bouton d'étage avec des finitions de qualité moyenne, pour monte-voitures. (matériau) | 2 | 20656.3 | 41312.600 |
| mt39mab020d | U | Boutons de cabine pour monte-voitures avec finitions de qualité moyenne et 2 arrêts (3 m). (matériau) | 1 | 48280.32 | 48280.320 |
| mt39meg010a | U | Groupe tracteur pour monte-voitures électronique industriel de 3000 kg de charge nominale et 0,6 m/s de vitesse. (matériau) | 1 | 17954312.579999998 | 17954312.580 |
| mt39mel010a | U | Limiteur de vitesse et parachutes pour monte-voitures électronique industriel de 3000 kg de charge nominale et 0,6 m/s de vitesse. (matériau) | 1 | 4397075.28 | 4397075.280 |
| mt39mem010a | U | Tableau et câble de manoeuvre pour monte-voitures électronique industriel de 3000 kg de charge nominale, 2 arrêts (3 m) et 0,6 m/s de vitesse. (matériau) | 1 | 4185636.28 | 4185636.280 |
| mt39map010a | U | Porte d'accès coulissante automatique en acier peint de 220 cm de largeur et 200 cm de hauteur. (matériau) | 2 | 1660136.63 | 3320273.260 |
| mt39mer010a | U | Parcours des guides et des câbles de traction pour monte-voitures électronique industriel de 3000 kg de charge nominale, 2 arrêts (3 m) et 0,6 m/s de vitesse. (matériau) | 1 | 4907763.11 | 4907763.110 |
| mt39mes010a | U | Sélecteur d'arrêts pour monte-voitures électronique industriel de 0,6 m/s de vitesse. (matériau) | 2 | 57812.94 | 115625.880 |
| mt39www020 | U | Produits complémentaires pour installations de transport. (matériau) | 2 | 8817.43 | 17634.860 |
| mt39www010 | U | Lampe de 40 W, comprend les mécanismes de fixation et la douille. (matériau) | 2 | 3624.94 | 7249.880 |
| mt39www011 | U | Crochet adossé au plafond, capable de supporter le mécanisme tracteur suspendu. (matériau) | 1 | 36249.43 | 36249.430 |
| mo016 | h | Compagnon professionnel III/CP2 ascensoriste. (main-d'œuvre) | 161.864 | 1730.31 | 280074.898 |
| mo085 | h | Ouvrier professionnel II/OP ascensoriste. (main-d'œuvre) | 161.864 | 988.16 | 159947.530 |
| % | % | Frais de chantier des unités d'ouvrage | 2 % | 48454411.718 | 969088.234 |
|  |  | Coûts directs |  |  | 49423499.952 |

## Ressources

**mt39mec010b** U Cabine avec finition de qualité moyenne pour monte-voitures électronique industriel de 3000 kg de charge nominale et
Données techniques: Coût énergétique 49903.288 MJ; Émission de CO2 4136.285 kg
Déchets:
- emballage: re150101 Emballages en papier et en carton. (composant de déchet); quantité 0.7 kg; Code CED 15 01 01; Masse de l'élément 1 kg; Volume 0.001333 m3

**mt39mea010a** U Amortisseurs de cuvette et contrepoids pour monte-voitures électronique industriel de 3000 kg de charge nominale et 0,6
Données techniques: Coût énergétique 32439.019 MJ; Émission de CO2 1683.031 kg
Déchets:
- emballage: re150101 Emballages en papier et en carton; quantité 0.036 kg

**mt39mab010b** U Bouton d'étage avec des finitions de qualité moyenne, pour monte-voitures
Données techniques: Coût énergétique 5.422 MJ; Émission de CO2 0.472 kg
Déchets:
- emballage: re150101 Emballages en papier et en carton; quantité 0.03 kg

**mt39mab020d** U Boutons de cabine pour monte-voitures avec finitions de qualité moyenne et 2 arrêts (3 m)
Données techniques: Coût énergétique 5.424 MJ; Émission de CO2 0.475 kg
Déchets:
- emballage: re150101 Emballages en papier et en carton; quantité 0.033 kg

**mt39meg010a** U Groupe tracteur pour monte-voitures électronique industriel de 3000 kg de charge nominale et 0,6 m/s de vitesse
Données techniques: Coût énergétique 16324.128 MJ; Émission de CO2 1126.720 kg
Déchets:
- emballage: re150101 Emballages en papier et en carton; quantité 0.7 kg

**mt39mel010a** U Limiteur de vitesse et parachutes pour monte-voitures électronique industriel de 3000 kg de charge nominale et 0,6 m/s
Données techniques: Coût énergétique 7538.816 MJ; Émission de CO2 768.586 kg
Déchets:
- emballage: re150101 Emballages en papier et en carton; quantité 0.18 kg
- emballage: re170203 Plastique. (composant de déchet); quantité 0.09 kg; Code CED 17 02 03; Masse de l'élément 1 kg; Volume 0.001667 m3

**mt39mem010a** U Tableau et câble de manoeuvre pour monte-voitures électronique industriel de 3000 kg de charge nominale
Données techniques: Coût énergétique 150.274 MJ; Émission de CO2 8.022 kg
Déchets:
- emballage: re150101 Emballages en papier et en carton; quantité 2.143 kg

**mt39map010a** U Porte d'accès coulissante automatique en acier peint de 220 cm de largeur et 200 cm de hauteur
Données techniques: Coût énergétique 1987.481 MJ; Émission de CO2 103.055 kg
Déchets:
- emballage: re170203 Plastique; quantité 0.201 kg
- emballage: re170604 Matériaux d'isolation distincts de ceux spécifiés dans les codes 17 06 01 et 17 06 03. (composant de déchet); quantité 0.038 kg; Code CED 17 06 04; Masse de l'élément 1 kg; Volume 0.001667 m3

**mt39mer010a** U Parcours des guides et des câbles de traction pour monte-voitures électronique industriel de 3000 kg de charge
Données techniques: Coût énergétique 5579.458 MJ; Émission de CO2 814.941 kg
Déchets:
- emballage: re150101 Emballages en papier et en carton; quantité 0.624 kg

**mt39mes010a** U Sélecteur d'arrêts pour monte-voitures électronique industriel de 0,6 m/s de vitesse
Données techniques: Coût énergétique 7.416 MJ; Émission de CO2 0.457 kg
Déchets:
- emballage: re150101 Emballages en papier et en carton; quantité 0.035 kg
