# Canalisation

- Propriété du fichier: CYPE Ingenieros S.A.
- Format: FIEBDC-3/2016
- Logiciel: Générateur de prix de la construction. CYPE Ingenieros, S.A.
- Date: 02/10/2024
- Zone géographique: Sénégal
- Devise: XOF
- Coûts indirects: 3 %
- Frais généraux: 13 %
- Bénéfice: 6 %
- TVA: 18 %

## T Équipements techniques

### TL Installations électriques

#### TLC Câbles et canalisations

**TLC040** m Canalisation.
Canalisation de tube rigide en PVC, IRL 3321 de 16 mm de diamètre extérieur, résistance à la compression 750 N. Installation fixée en surface. Comprend accessoires.
Inclut: Implantation. Mise en place et fixation du tube.
Critère pour le métré: Longueur mesurée selon documentation graphique du Projet.
Critère pour le mémoire: On mesurera la longueur réellement exécutée selon les spécifications du Projet.

| Code | U | Désignation | Quantité | Prix | Montant |
|---|---|---|---|---|---|
| mt35tpf010ad | m | Tube rigide en PVC, IRL 3321 de 16 mm de diamètre extérieur, selon NF C 15-100, résistance à la compression 750 N, résistance à l'impact 2 joules, température de travail -5°C jusqu'à 60°C, selon NF EN 61386-21, avec le prix augmenté de 30% pour cause d'accessoires et de pièces spéciales. (matériau) | 1 | 1114.42 | 1114.420 |
| mo003 | h | Compagnon professionnel III/CP2 électricien. (main-d'œuvre) | 0.193 | 1730.31 | 333.950 |
| % | % | Frais de chantier des unités d'ouvrage | 2 % | 1448.370 | 28.967 |
|  |  | Coûts directs |  |  | 1477.337 |
