# Prise de courant étanche, encastrée

- Propriété du fichier: CYPE Ingenieros S.A.
- Format: FIEBDC-3/2016
- Logiciel: Générateur de prix de la construction. CYPE Ingenieros, S.A.
- Date: 15/04/2024
- Zone géographique: Sénégal
- Devise: XOF
- Coûts indirects: 3 %
- Frais généraux: 13 %
- Bénéfice: 6 %
- TVA: 18 %

## T Équipements techniques

### TL Installations électriques

#### TLL Appareillage

**TLL180** U Prise de courant étanche, encastrée.
Prise de courant étanche avec couvercle rabattable avec degré de protection IP44, bipolaire avec contact de terre (2P+T), type Schuko, d'intensité assignée 16 A, tension assignée 250 V, gamme basique constitué de mécanisme pour prise de courant avec contact de terre (2P+T), type Schuko, avec couvercle rabattable avec symbole, obturateur pour protection d'enfants et connexion via des bornes avec vis, avec enjoliveur en matériau thermoplastique couleur blanche finition brillante et kit de joints pour obtenir un degré de protection IP44. Installation encastrée.
Critère d'évaluation économique: Le prix ne comprend ni la boîte d'encastrement pour appareillage ni la plaque de finition.
Inclut: Montage, connexion et contrôle de son bon fonctionnement.
Critère pour le métré: Nombre d'unités prévues, selon documentation graphique du Projet.
Critère pour le mémoire: On mesurera le nombre d'unités réellement exécutées selon les spécifications du Projet.

| Code | U | Désignation | Quantité | Prix | Montant |
|---|---|---|---|---|---|
| mt33gir074ab | U | Mécanisme pour prise de courant avec contact de terre (2P+T), type Schuko, avec couvercle rabattable avec symbole, obturateur pour protection d'enfants et connexion via des bornes avec vis, avec enjoliveur en matériau thermoplastique couleur blanche finition brillante, intensité assignée 16 A, tension assignée 250 V, à encastrer. (matériau) | 1 | 15613.1 | 15613.100 |
| mt33gir075a | U | Kit de joints pour obtenir un degré de protection IP44, pour prise de courant avec couvercle rabattable. (matériau) | 1 | 3141.4 | 3141.400 |
| mo003 | h | Compagnon professionnel III/CP2 électricien. (main-d'œuvre) | 0.258 | 1700.48 | 438.724 |
| % | % | Frais de chantier des unités d'ouvrage | 2 % | 19193.224 | 383.864 |
|  |  | Coûts directs |  |  | 19577.088 |
