# Tuile solaire photovoltaïque plate

- Propriété du fichier: CYPE Ingenieros S.A.
- Format: FIEBDC-3/2016
- Logiciel: Générateur de prix de la construction. CYPE Ingenieros, S.A.
- Date: 15/04/2024
- Zone géographique: Sénégal
- Devise: XOF
- Coûts indirects: 3 %
- Frais généraux: 13 %
- Bénéfice: 6 %
- TVA: 18 %

## T Équipements techniques

### TL Installations électriques

#### TLS Électricité solaire photovoltaïque

**TLS020** U Tuile solaire photovoltaïque plate.
Tuile solaire photovoltaïque plate à cellules en silicium monocristallin, couleur rouge, puissance maximale (Wp) 90 W, tension à pleine puissance (Vmp) 9,23 V, intensité à pleine puissance (Imp) 9,7 A, tension dans circuit ouvert (Voc) 10,85 V, intensité de court-circuit (Isc) 10,18 A, efficacité 16,71%, 16 cellules de 156x156 mm, vitre extérieure en verre trempé de 4 mm d'épaisseur, couche adhésive de butyral de polyvinyle (PVB), couche postérieure en verre trempé de 4 mm d'épaisseur, température de travail -40°C jusqu'à 85°C, dimensions 705x760x9 mm, résistance à la charge du vent 245 kg/m², résistance à la charge de la neige 551 kg/m², poids 12,01 kg, avec boîte de connexions avec diodes, câbles polarisés de 4 mm² de section et 450 mm de longueur et connecteurs MC4. Comprend les accessoires de montage et le matériel de connexion électrique.
Inclut: Mise en place et fixation. Connexion et contrôle de son bon fonctionnement.
Critère pour le métré: Nombre d'unités prévues, selon documentation graphique du Projet.
Critère pour le mémoire: On mesurera le nombre d'unités réellement exécutées selon les spécifications du Projet.

| Code | U | Désignation | Quantité | Prix | Montant |
|---|---|---|---|---|---|
| mt35sol100hh | U | Tuile solaire photovoltaïque plate à cellules en silicium monocristallin, couleur rouge, puissance maximale (Wp) 90 W, tension à pleine puissance (Vmp) 9,23 V, intensité à pleine puissance (Imp) 9,7 A, tension dans circuit ouvert (Voc) 10,85 V, intensité de court-circuit (Isc) 10,18 A, efficacité 16,71%, 16 cellules de 156x156 mm, vitre extérieure en verre trempé de 4 mm d'épaisseur, couche adhésive de butyral de polyvinyle (PVB), couche postérieure en verre trempé de 4 mm d'épaisseur, température de travail -40°C jusqu'à 85°C, dimensions 705x760x9 mm, résistance à la charge du vent 245 kg/m², résistance à la charge de la neige 551 kg/m², poids 12,01 kg, avec boîte de connexions avec diodes, câbles polarisés de 4 mm² de section et 450 mm de longueur et connecteurs MC4. (matériau) | 1 | 91720.46 | 91720.460 |
| mo003 | h | Compagnon professionnel III/CP2 électricien. (main-d'œuvre) | 0.316 | 1700.48 | 537.352 |
| mo102 | h | Ouvrier professionnel II/OP électricien. (main-d'œuvre) | 0.316 | 971.13 | 306.877 |
| % | % | Frais de chantier des unités d'ouvrage | 2 % | 92564.689 | 1851.294 |
|  |  | Coûts directs |  |  | 94415.983 |
