# Démontage d'une batterie de compteurs d'eau

- Propriété du fichier: CYPE Ingenieros S.A.
- Format: FIEBDC-3/2016
- Logiciel: Générateur de prix de la construction. CYPE Ingenieros, S.A.
- Date: 15/04/2024
- Zone géographique: Sénégal
- Devise: XOF
- Coûts indirects: 3 %
- Frais généraux: 13 %
- Bénéfice: 6 %
- TVA: 18 %

## T Équipements techniques

### TP Installations de distribution de l'eau

#### TPD Dépose

**TPD030** U Démontage d'une batterie de compteurs d'eau.
Démontage d'une batterie métallique, pour centralisation de 6 compteurs d'eau, avec des moyens manuels, et chargement manuel dans le camion ou la benne.
Critère d'évaluation économique: Le prix comprend le démontage des accessoires.
Inclut: Démontage de l'élément. Obturation des conduites connectées à l'élément. Retrait et stockage du matériau démonté. Nettoyage des restes d'ouvrage. Chargement manuel du matériau démonté et des restes d'ouvrage dans le camion ou la benne.
Critère pour le métré: Nombre d'unités prévues, selon documentation graphique du Projet.
Critère pour le mémoire: On mesurera le nombre d'unités réellement démontées selon les spécifications du Projet.

| Code | U | Désignation | Quantité | Prix | Montant |
|---|---|---|---|---|---|
| mo113 | h | Ouvrier d'exécution I/OE1 construction. (main-d'œuvre) | 1.468 | 935.45 | 1373.241 |
| mo008 | h | Compagnon professionnel III/CP2 plombier. (main-d'œuvre) | 0.543 | 1700.48 | 923.361 |
| % | % | Frais de chantier des unités d'ouvrage | 2 % | 2296.602 | 45.932 |
|  |  | Coûts directs |  |  | 2342.534 |

Déchets:
- démolition: ruo170405 Fer et acier. (composant de déchet); quantité 6.9 kg; Code CED 17 04 05; Masse de l'élément 1 kg; Volume 0.000476 m3
