# Démontage d'un surpresseur

- Propriété du fichier: CYPE Ingenieros S.A.
- Format: FIEBDC-3/2016
- Logiciel: Générateur de prix de la construction. CYPE Ingenieros, S.A.
- Date: 15/04/2024
- Zone géographique: Sénégal
- Devise: XOF
- Coûts indirects: 3 %
- Frais généraux: 13 %
- Bénéfice: 6 %
- TVA: 18 %

## T Équipements techniques

### TP Installations de distribution de l'eau

#### TPD Dépose

**TPD060** U Démontage d'un surpresseur.
Démontage de surpresseur domestique, avec des moyens manuels et mécaniques, sans affecter la stabilité des éléments constructifs auxquels il peut être fixé, et chargement manuel dans le camion ou la benne.
Inclut: Démontage de l'élément. Obturation des conduites connectées à l'élément. Retrait et stockage du matériau démonté. Nettoyage des restes d'ouvrage. Chargement manuel du matériau démonté et des restes d'ouvrage dans le camion ou la benne.
Critère pour le métré: Nombre d'unités prévues, selon documentation graphique du Projet.
Critère pour le mémoire: On mesurera le nombre d'unités réellement démontées selon les spécifications du Projet.

| Code | U | Désignation | Quantité | Prix | Montant |
|---|---|---|---|---|---|
| mq04cag010a | h | Camion grue jusqu'à 6 t de charge maximale. (matériel) | 0.348 | 26411.56 | 9191.223 |
| mo113 | h | Ouvrier d'exécution I/OE1 construction. (main-d'œuvre) | 0.734 | 935.45 | 686.620 |
| % | % | Frais de chantier des unités d'ouvrage | 2 % | 9877.843 | 197.557 |
|  |  | Coûts directs |  |  | 10075.400 |

Déchets:
- démolition: ruo170203 Plastique. (composant de déchet); quantité 1.463 kg; Code CED 17 02 03; Masse de l'élément 1 kg; Volume 0.001667 m3
- démolition: ruo170407 Métaux mélangés. (composant de déchet); quantité 10.241 kg; Code CED 17 04 07; Masse de l'élément 1 kg; Volume 0.000667 m3
- démolition: ruo170904 Déchets mélangés de construction et de démolition distincts de ceux spécifiés dans les codes 17 09 01, 17 09 02 et 17 09 03. (composant de déchet); quantité 2.926 kg; Code CED 17 09 04; Masse de l'élément 1 kg; Volume 0.000667 m3
