# Clapet d'aération

- Propriété du fichier: CYPE Ingenieros S.A.
- Format: FIEBDC-3/2016
- Logiciel: Générateur de prix de la construction. CYPE Ingenieros, S.A.
- Date: 15/04/2024
- Zone géographique: Sénégal
- Devise: XOF
- Coûts indirects: 3 %
- Frais généraux: 13 %
- Bénéfice: 6 %
- TVA: 18 %

## T Équipements techniques

### TQ Installations d'évacuation des eaux usées

#### TQV Dérivations individuelles

**TQV040** U Clapet d'aération.
Clapet d'aération en PVC-U, ABS et ASA, de 70 mm de diamètre, de 33 l/s de débit maximum, pour conduite de ventilation primaire ou secondaire, mise en place via union à pression avec joint élastique.
Inclut: Montage, connexion et contrôle de son bon fonctionnement.
Critère pour le métré: Nombre d'unités prévues, selon documentation graphique du Projet.
Critère pour le mémoire: On mesurera le nombre d'unités réellement exécutées selon les spécifications du Projet.

| Code | U | Désignation | Quantité | Prix | Montant |
|---|---|---|---|---|---|
| mt36vpj020gc | U | Clapet d'aération en PVC-U, ABS et ASA, de 70 mm de diamètre, de 33 l/s de débit maximum, pour conduite de ventilation primaire ou secondaire. (matériau) | 1 | 124889.41 | 124889.410 |
| mo008 | h | Compagnon professionnel III/CP2 plombier. (main-d'œuvre) | 0.26 | 1700.48 | 442.125 |
| mo107 | h | Ouvrier professionnel II/OP plombier. (main-d'œuvre) | 0.26 | 971.13 | 252.494 |
| % | % | Frais de chantier des unités d'ouvrage | 2 % | 125584.029 | 2511.681 |
|  |  | Coûts directs |  |  | 128095.710 |

Déchets:
- pose: mt36vpj020gc; facteur de déchet 0.0165

## Ressources

**mt36vpj020gc** U Clapet d'aération en PVC-U
Données techniques: Coût énergétique 35.868 MJ; Émission de CO2 1.815 kg; Code CED 17 02 03; Masse de l'élément 0.37 kg; Volume 0.000617 m3
Déchets:
- emballage: re150101 Emballages en papier et en carton. (composant de déchet); quantité 0.042 kg; Code CED 15 01 01; Masse de l'élément 1 kg; Volume 0.001333 m3
