# Sirène pour extérieur

- Propriété du fichier: CYPE Ingenieros S.A.
- Format: FIEBDC-3/2016
- Logiciel: Générateur de prix de la construction. CYPE Ingenieros, S.A.
- Date: 02/10/2024
- Zone géographique: Sénégal
- Devise: XOF
- Coûts indirects: 3 %
- Frais généraux: 13 %
- Bénéfice: 6 %
- TVA: 18 %

## T Équipements techniques

### TS Systèmes de sécurité

#### TSS Sirènes

**TSS020** U Sirène pour extérieur.
Sirène avec flash, pression acoustique de 106 dBA à 3 m de distance, de 218x305x116 mm, avec carcasse en polycarbonate, protection anti-ouverture et antivol et temps d'alarme programmable. Installation dans le parement extérieur. Comprend les éléments de fixation.
Inclut: Implantation. Fixation au parement. Montage, connexion et contrôle de son bon fonctionnement.
Critère pour le métré: Nombre d'unités prévues, selon documentation graphique du Projet.
Critère pour le mémoire: On mesurera le nombre d'unités réellement exécutées selon les spécifications du Projet.

| Code | U | Désignation | Quantité | Prix | Montant |
|---|---|---|---|---|---|
| mt41ing420a | U | Sirène avec flash, pression acoustique de 106 dBA à 3 m de distance, de 218x305x116 mm, avec carcasse en polycarbonate, protection anti-ouverture et antivol et temps d'alarme programmable, à installer au parement extérieur. Comprend les éléments de fixation. (matériau) | 1 | 126426.88 | 126426.880 |
| mo006 | h | Compagnon professionnel III/CP2 installateur de réseaux et d'équipements de détection et de sécurité. (main-d'œuvre) | 0.323 | 1730.31 | 558.890 |
| mo105 | h | Ouvrier professionnel II/OP installateur de réseaux et d'équipements de détection et de sécurité. (main-d'œuvre) | 0.323 | 988.16 | 319.176 |
| % | % | Frais de chantier des unités d'ouvrage | 2 % | 127304.946 | 2546.099 |
|  |  | Coûts directs |  |  | 129851.045 |
