# Prise d'utilisateur

- Propriété du fichier: CYPE Ingenieros S.A.
- Format: FIEBDC-3/2016
- Logiciel: Générateur de prix de la construction. CYPE Ingenieros, S.A.
- Date: 15/04/2024
- Zone géographique: Sénégal
- Devise: XOF
- Coûts indirects: 3 %
- Frais généraux: 13 %
- Bénéfice: 6 %
- TVA: 18 %

## T Équipements techniques

### TT Installations de télécommunication

#### TTH Réseaux de câbles de cuivre

**TTH060** U Prise d'utilisateur.
Prise double avec connecteurs type RJ-45 de 8 contacts, catégorie 6, cadre et enjoliveur.
Inclut: Montage, connexion et contrôle de son bon fonctionnement.
Critère pour le métré: Nombre d'unités prévues, selon documentation graphique du Projet.
Critère pour le mémoire: On mesurera le nombre d'unités réellement exécutées selon les spécifications du Projet.

| Code | U | Désignation | Quantité | Prix | Montant |
|---|---|---|---|---|---|
| mt40dpt060b | U | Prise double avec connecteurs type RJ-45 de 8 contacts, catégorie 6, cadre et enjoliveur. (matériau) | 1 | 20560.67 | 20560.670 |
| mo001 | h | Compagnon professionnel III/CP2 installateur en télécommunications. (main-d'œuvre) | 0.284 | 1700.48 | 482.936 |
| % | % | Frais de chantier des unités d'ouvrage | 2 % | 21043.606 | 420.872 |
|  |  | Coûts directs |  |  | 21464.478 |

## Ressources

**mt40dpt060b** U Prise double avec connecteurs type RJ-45 de 8 contacts, catégorie 6, cadre et enjoliveur
Données techniques: Coût énergétique 0.133 MJ; Émission de CO2 0.210 kg
Déchets:
- emballage: re150101 Emballages en papier et en carton. (composant de déchet); quantité 0.247 kg; Code CED 15 01 01; Masse de l'élément 1 kg; Volume 0.001333 m3
