# Contrôle centralisé

- Propriété du fichier: CYPE Ingenieros S.A.
- Format: FIEBDC-3/2016
- Logiciel: Générateur de prix de la construction. CYPE Ingenieros, S.A.
- Date: 15/04/2024
- Zone géographique: Sénégal
- Devise: XOF
- Coûts indirects: 3 %
- Frais généraux: 13 %
- Bénéfice: 6 %
- TVA: 18 %

## T Équipements techniques

### TV Climatisation et ventilation

#### TVB Système Toshiba à débit de réfrigérant variable

**TVB210** U Contrôle centralisé.
Interface d'intégration avec BMS, avec protocole de communication KNX, pour contrôle et intégration d'un système VRF dans le système de gestion du bâtiment, pour 16 unités intérieures d'air conditionné connectées à un réseau TCC-Link, modèle INKNXTOS016O000 "TOSHIBA".
Critère d'évaluation économique: Le prix ne comprend ni la canalisation ni le câblage électrique d'alimentation.
Inclut: Implantation. Mise en place et fixation. Mise en place et fixation des accessoires. Connexion.
Critère pour le métré: Nombre d'unités prévues, selon documentation graphique du Projet.
Critère pour le mémoire: On mesurera le nombre d'unités réellement exécutées selon les spécifications du Projet.

| Code | U | Désignation | Quantité | Prix | Montant |
|---|---|---|---|---|---|
| mt42tsb712a | U | Interface d'intégration avec BMS, avec protocole de communication KNX, pour contrôle et intégration d'un système VRF dans le système de gestion du bâtiment, pour 16 unités intérieures d'air conditionné connectées à un réseau TCC-Link, modèle INKNXTOS016O000 "TOSHIBA". (matériau) | 1 | 2434847.32 | 2434847.320 |
| mo005 | h | Compagnon professionnel III/CP2 installateur de climatisation. (main-d'œuvre) | 1.29 | 1700.48 | 2193.619 |
| mo104 | h | Ouvrier professionnel II/OP installateur de climatisation. (main-d'œuvre) | 1.29 | 971.13 | 1252.758 |
| % | % | Frais de chantier des unités d'ouvrage | 2 % | 2438293.697 | 48765.874 |
|  |  | Coûts directs |  |  | 2487059.571 |
