# Conduit de ventilation de section rectangulaire

- Propriété du fichier: CYPE Ingenieros S.A.
- Format: FIEBDC-3/2016
- Logiciel: Générateur de prix de la construction. CYPE Ingenieros, S.A.
- Date: 15/04/2024
- Zone géographique: Sénégal
- Devise: XOF
- Coûts indirects: 3 %
- Frais généraux: 13 %
- Bénéfice: 6 %
- TVA: 18 %

## T Équipements techniques

### TV Climatisation et ventilation

#### TVG Ventilation mécanique pour garages

**TVG040** m² Conduit de ventilation de section rectangulaire.
Conduit en tôle galvanisée de 1,5 mm d'épaisseur et joints transversaux avec bride type Metu et scellé avec un mastic résistant aux températures élevées. Comprend les accessoires de montage et les éléments de fixation.
Inclut: Implantation du parcours des conduits. Marquage et ancrage postérieur des supports des conduites. Montage et fixation des conduits. Connexions entre le réseau de conduits et les ventilateurs ou les boîtes de ventilation. Contrôle de son bon fonctionnement.
Critère pour le métré: Surface projetée, selon documentation graphique du Projet, calculée comme produit du périmètre par la longueur du tronçon, mesurée entre les axes des éléments ou des points à connecter, sans décompter les pièces spéciales.
Critère pour le mémoire: On mesurera la surface réellement exécutée selon les spécifications du Projet.

| Code | U | Désignation | Quantité | Prix | Montant |
|---|---|---|---|---|---|
| mt42con115s | U | Répercussion, par m², de produits complémentaires pour fixation à l'ouvrage de conduits autoportants pour la distribution d'air en ventilation et en climatisation. (matériau) | 1 | 1909.53 | 1909.530 |
| mt42con110s | m² | Tôle galvanisée de 1,5 mm d'épaisseur, et joints transversaux avec bride type Metu et scellé avec un mastic résistant aux températures élevées, pour la formation de conduits autoportants pour la distribution d'air en ventilation et en climatisation. (matériau) | 1.05 | 12730.2 | 13366.710 |
| mo013 | h | Compagnon professionnel III/CP2 monteur de conduits métalliques. (main-d'œuvre) | 0.779 | 1700.48 | 1324.674 |
| mo084 | h | Ouvrier professionnel II/OP monteur de conduits métalliques. (main-d'œuvre) | 0.779 | 972.98 | 757.951 |
| % | % | Frais de chantier des unités d'ouvrage | 2 % | 17358.865 | 347.177 |
|  |  | Coûts directs |  |  | 17706.042 |

Déchets:
- pose: mt42con110s; facteur de déchet 0.0141131

## Ressources

**mt42con110s** m² Tôle galvanisée de 1,5 mm d'épaisseur
Données techniques: Coût énergétique 117.437 MJ; Émission de CO2 6.087 kg; Code CED 17 04 05; Masse de l'élément 11.7 kg; Volume 0.005571 m3
Déchets:
- emballage: re170203 Plastique. (composant de déchet); quantité 0.025 kg; Code CED 17 02 03; Masse de l'élément 1 kg; Volume 0.001667 m3
