# Unité extérieure d'air conditionné, pour système VRF R32

- Propriété du fichier: CYPE Ingenieros S.A.
- Format: FIEBDC-3/2016
- Logiciel: Générateur de prix de la construction. CYPE Ingenieros, S.A.
- Date: 15/04/2024
- Zone géographique: Sénégal
- Devise: XOF
- Coûts indirects: 3 %
- Frais généraux: 13 %
- Bénéfice: 6 %
- TVA: 18 %

## T Équipements techniques

### TV Climatisation et ventilation

#### TVI Système Mitsubishi Heavy Industries à débit de réfrigérant variable

**TVI010** U Unité extérieure d'air conditionné, pour système VRF R32.
Unité extérieure d'air conditionné, système air-air multisplit Micro KXZ-W avec débit variable de réfrigérant, pompe à chaleur, pour gaz R-32, alimentation monophasée (230V/50Hz), modèle FDC121KXZEN1-W "MITSUBISHI HEAVY INDUSTRIES", puissance frigorifique 12,1 kW (température de bulbe sec de l'air extérieur 35°C, température de bulbe humide de l'air intérieur 19°C), SEER 9,67, EER 4,08, consommation électrique en refroidissement 2,97 kW, intervalle de fonctionnement de température de l'air extérieur en refroidissement de -15 à 43°C, puissance calorifique 12,1 kW (température de bulbe humide de l'air extérieur 6°C, température de bulbe sec de l'air intérieur 20°C), SCOP 4,68, COP 4,2, consommation électrique en chauffage 2,88 kW, intervalle de fonctionnement de température de l'air extérieur en chauffage de -20 à 15,5°C, de 845x970x370 mm, 85 kg, niveau sonore 53 dBA, débit d'air 4500 m³/h, intervalle de capacité connectable entre le 80 et le 150%, détendeur électronique, ventilateur axial et bus de données Superlink II. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42mhi025a | U | Unité extérieure d'air conditionné, système air-air multisplit Micro KXZ-W avec débit variable de réfrigérant, pompe à chaleur, pour gaz R-32, alimentation monophasée (230V/50Hz), modèle FDC121KXZEN1-W "MITSUBISHI HEAVY INDUSTRIES", puissance frigorifique 12,1 kW (température de bulbe sec de l'air extérieur 35°C, température de bulbe humide de l'air intérieur 19°C), SEER 9,67, EER 4,08, consommation électrique en refroidissement 2,97 kW, intervalle de fonctionnement de température de l'air extérieur en refroidissement de -15 à 43°C, puissance calorifique 12,1 kW (température de bulbe humide de l'air extérieur 6°C, température de bulbe sec de l'air intérieur 20°C), SCOP 4,68, COP 4,2, consommation électrique en chauffage 2,88 kW, intervalle de fonctionnement de température de l'air extérieur en chauffage de -20 à 15,5°C, de 845x970x370 mm, 85 kg, niveau sonore 53 dBA, débit d'air 4500 m³/h, intervalle de capacité connectable entre le 80 et le 150%, détendeur électronique, ventilateur axial et bus de données Superlink II. (matériau) | 1 | 5796880.31 | 5796880.310 |
| mt42www080 | U | Kit d'amortisseurs antivibration de sol, composé de quatre amortisseurs en caoutchouc, avec leurs vis, écrous et rondelles correspondants. (matériau) | 1 | 7004.24 | 7004.240 |
| mo005 | h | Compagnon professionnel III/CP2 installateur de climatisation. (main-d'œuvre) | 4.989 | 1700.48 | 8483.695 |
| mo104 | h | Ouvrier professionnel II/OP installateur de climatisation. (main-d'œuvre) | 4.989 | 971.13 | 4844.968 |
| % | % | Frais de chantier des unités d'ouvrage | 2 % | 5817213.213 | 116344.264 |
|  |  | Coûts directs |  |  | 5933557.477 |

## Ressources

**mt42mhi025a** U Unité extérieure d'air conditionné
Données techniques: Coût énergétique 3911.047 MJ; Émission de CO2 267.639 kg
Déchets:
- emballage: re150101 Emballages en papier et en carton. (composant de déchet); quantité 0.18 kg; Code CED 15 01 01; Masse de l'élément 1 kg; Volume 0.001333 m3
- emballage: re170203 Plastique. (composant de déchet); quantité 0.09 kg; Code CED 17 02 03; Masse de l'élément 1 kg; Volume 0.001667 m3
