# Rideau d'air

- Propriété du fichier: CYPE Ingenieros S.A.
- Format: FIEBDC-3/2016
- Logiciel: Générateur de prix de la construction. CYPE Ingenieros, S.A.
- Date: 15/04/2024
- Zone géographique: Sénégal
- Devise: XOF
- Coûts indirects: 3 %
- Frais généraux: 13 %
- Bénéfice: 6 %
- TVA: 18 %

## T Équipements techniques

### TV Climatisation et ventilation

#### TVO Unités terminales non autonomes de climatisation

**TVO160** U Rideau d'air.
Rideau d'air, avec boîte métallique vernissée couleur blanche RAL 9003, de 1080x210x250 mm (recommandé pour hauteur maximale 3 m), débit d'air 1400 m³/h, ventilateur tangentiel à rendement élevé avec moteur pour alimentation monophasée à 230 V, à deux vitesses, contrôle à distance pour sélection de vitesse. Totalement monté, connecté et mis en marche par l'entreprise installatrice pour le contrôle de son bon fonctionnement.
Inclut: Implantation de l'unité. Mise en place et fixation de l'unité. Connexion. Mise en marche.
Critère pour le métré: Nombre d'unités prévues, selon documentation graphique du Projet.
Critère pour le mémoire: On mesurera le nombre d'unités réellement exécutées selon les spécifications du Projet.

| Code | U | Désignation | Quantité | Prix | Montant |
|---|---|---|---|---|---|
| mt42csp110caa | U | Rideau d'air, avec boîte métallique vernissée couleur blanche RAL 9003, de 1080x210x250 mm (recommandé pour hauteur maximale 3 m), débit d'air 1400 m³/h, ventilateur tangentiel à rendement élevé avec moteur pour alimentation monophasée à 230 V, à deux vitesses, contrôle à distance pour sélection de vitesse. (matériau) | 1 | 565340.95 | 565340.950 |
| mo005 | h | Compagnon professionnel III/CP2 installateur de climatisation. (main-d'œuvre) | 3.925 | 1700.48 | 6674.384 |
| mo104 | h | Ouvrier professionnel II/OP installateur de climatisation. (main-d'œuvre) | 3.925 | 971.13 | 3811.685 |
| % | % | Frais de chantier des unités d'ouvrage | 2 % | 575827.019 | 11516.540 |
|  |  | Coûts directs |  |  | 587343.559 |

## Ressources

**mt42csp110caa** U Rideau d'air, avec boîte métallique vernissée couleur blanche RAL 9003
Données techniques: Coût énergétique 802.116 MJ; Émission de CO2 43.396 kg
Déchets:
- emballage: re150101 Emballages en papier et en carton. (composant de déchet); quantité 2.175 kg; Code CED 15 01 01; Masse de l'élément 1 kg; Volume 0.001333 m3
- emballage: re170201 Bois. (composant de déchet); quantité 0.606 kg; Code CED 17 02 01; Masse de l'élément 1 kg; Volume 0.000909 m3
