# Ouverture de saignées

- Propriété du fichier: CYPE Ingenieros S.A.
- Format: FIEBDC-3/2016
- Logiciel: Générateur de prix de la construction. CYPE Ingenieros, S.A.
- Date: 15/04/2024
- Zone géographique: Sénégal
- Devise: XOF
- Coûts indirects: 3 %
- Frais généraux: 13 %
- Bénéfice: 6 %
- TVA: 18 %

## T Équipements techniques

### TX Travaux généraux du maçon et du menuisier

#### TXP Pose

**TXP090** m Ouverture de saignées.
Ouverture et fermeture de saignées avec du mortier de ciment, confectionné sur chantier, dosage 1:6 dans maçonnerie de brique creuse, avec moyens manuels sans affecter la stabilité de l'élément constructif.
Inclut: Préparation de la zone de travail. Protection des éléments du contour. Implantation. Réalisation manuelle de la saignée. Fermeture des saignées. Retrait et stockage des décombres. Nettoyage des restes d'ouvrage. Chargement des décombres dans le camion ou la benne.
Critère pour le métré: Longueur mesurée selon documentation graphique du Projet.
Critère pour le mémoire: On mesurera la longueur réellement exécutée selon les spécifications du Projet.

| Code | U | Désignation | Quantité | Prix | Montant |
|---|---|---|---|---|---|
| mt08aaa010a | m³ | Eau. (matériau) | 0.006 | 1089.22 | 6.535 |
| mt01arg005a | t | Sable de carrière, pour mortier confectionné sur le chantier. (matériau) | 0.008 | 11641.92 | 93.135 |
| mt08cem000a | kg | Ciment gris en sacs. (matériau) | 1.25 | 79.15 | 98.938 |
| mq06hor010 | h | Bétonnière électrique avec une capacité de gâchage de 160 l. (matériel) | 0.006 | 1645.24 | 9.871 |
| mo113 | h | Ouvrier d'exécution I/OE1 construction. (main-d'œuvre) | 0.591 | 935.45 | 552.851 |
| % | % | Frais de chantier des unités d'ouvrage | 2 % | 761.330 | 15.227 |
|  |  | Coûts directs |  |  | 776.557 |

Déchets:
- pose: mt01arg005a Sable de carrière, pour mortier confectionné sur le chantier; facteur de déchet 0.00501329
- pose: mt08cem000a Ciment gris en sacs; facteur de déchet 0.00756
- démolition: ruo170101 Béton (bétons, mortiers et préfabriqués). (composant de déchet); quantité 0.068 kg; Code CED 17 01 01; Masse de l'élément 1 kg; Volume 0.000667 m3
- démolition: ruo170102 Briques. (composant de déchet); quantité 0.901 kg; Code CED 17 01 02; Masse de l'élément 1 kg; Volume 0.0008 m3

## Ressources

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3
